# Monomando Serie Tau fregadera Esferic cartucho 25 - De Genebre

- Propiedad del archivo: CONSTRUNARIO
- Formato: FIEBDC-3/2012
- Programa: Construnario Versión 3.51
- Fecha de los precios: 02/05/2022
- Divisa: EUR

**GENFRT65401** u Monomando Serie Tau fregadera Esferic cartucho 25 - De Genebre
Precio: 134.06
Monomando Serie Tau fregadera Esferic cartucho 25. Código EAN: 8428381253075
