# Monomando Serie Tau fregadera ducha extraíble cartucho 40 - De Genebre

- Propiedad del archivo: CONSTRUNARIO
- Formato: FIEBDC-3/2012
- Programa: Construnario Versión 3.51
- Fecha de los precios: 02/05/2022
- Divisa: EUR

**GENFRV61205** u Monomando Serie Tau fregadera ducha extraíble cartucho 40 - De Genebre
Precio: 248.97
Monomando Serie Tau fregadera ducha extraíble cartucho 40. Código EAN: 8428381274315
