# Monomando Serie Tau fregadera caño extraíble cartucho 35 - De Genebre

- Propiedad del archivo: CONSTRUNARIO
- Formato: FIEBDC-3/2012
- Programa: Construnario Versión 3.51
- Fecha de los precios: 02/05/2022
- Divisa: EUR

**GENFRV61206** u Monomando Serie Tau fregadera caño extraíble cartucho 35 - De Genebre
Precio: 185.44
Monomando Serie Tau fregadera caño extraíble cartucho 35. Código EAN: 8428381269229
