# Kit conector colector agua caliente, referencia K3046R de Genebre - De Genebre

- Propiedad del archivo: CONSTRUNARIO
- Formato: FIEBDC-3/2012
- Programa: Construnario Versión 3.51
- Fecha de los precios: 02/05/2022
- Divisa: EUR

**GENK3046R** u Kit conector colector agua caliente, referencia K3046R de Genebre - De Genebre
Precio: 38.76
Consta de tres partes principales, la válvula de esfera, el conector y el termómetro. PN 25. Paso total. Construcción en latón según UNE-EN 12165 cromado. Juntas de NBR. Extremos roscados rosca gas (BSP) ISO 228/1. Termometro bimetálico de rango 0- 80ºC. Presión máxima de trabajo 25 bar. Temperatura máx. 80ºC. Mando manual por palomilla de aluminio color azul (K3046B) y palomilla color rojo (K3046R). Código EAN: 8434055024162
