# M3054 Mando oculto GORA-MAGA - De Genebre

- Propiedad del archivo: CONSTRUNARIO
- Formato: FIEBDC-3/2012
- Programa: Construnario Versión 3.51
- Fecha de los precios: 02/05/2022
- Divisa: EUR

**GENM3054** u M3054 Mando oculto GORA-MAGA - De Genebre
Precio: 7.08
Mando oculto "gora-maga" permite ocultar eje accionador de llaves de paso empotradas. Construcción de pomo en latón según une-en 12165 acabado cromado pulido. Construcción del florón en zamak acabado cromado pulido. Código EAN: 8428381137672
