# Placa empotrar ducha redonda, referencia PS115 de Geberit - De Genebre

- Propiedad del archivo: CONSTRUNARIO
- Formato: FIEBDC-3/2012
- Programa: Construnario Versión 3.51
- Fecha de los precios: 02/05/2022
- Divisa: EUR

**GENPS115** u Placa empotrar ducha redonda, referencia PS115 de Geberit - De Genebre
Precio: 48.97
Placa empotrar ducha redonda. Código EAN: 8428381274346
