# Placa empotrar baño/ducha redonda, referencia PS116 de Geberit - De Genebre

- Propiedad del archivo: CONSTRUNARIO
- Formato: FIEBDC-3/2012
- Programa: Construnario Versión 3.51
- Fecha de los precios: 02/05/2022
- Divisa: EUR

**GENPS116** u Placa empotrar baño/ducha redonda, referencia PS116 de Geberit - De Genebre
Precio: 51.43
Placa empotrar baño/ducha redonda. Código EAN: 8428381274353
