# Placa empotrar baño/ducha cuadrada cartucho Ø40, referencia PT116 de Geberit - De Genebre

- Propiedad del archivo: CONSTRUNARIO
- Formato: FIEBDC-3/2012
- Programa: Construnario Versión 3.51
- Fecha de los precios: 02/05/2022
- Divisa: EUR

**GENPT116** u Placa empotrar baño/ducha cuadrada cartucho Ø40, referencia PT116 de Geberit - De Genebre
Precio: 50.19
Placa empotrar baño/ducha cuadrada cartucho Ø40. Código EAN: 8428381274391
