# Rociador, referencia R63112 26 de la serie Kenjo de Genebre. 22 cm - De Genebre

- Propiedad del archivo: CONSTRUNARIO
- Formato: FIEBDC-3/2012
- Programa: Construnario Versión 3.51
- Fecha de los precios: 02/05/2022
- Divisa: EUR

**GENR63112 26** u Rociador, referencia R63112 26 de la serie Kenjo de Genebre. 22 cm - De Genebre
Precio: 93.05
Rociador 22 cm Serie Kenjo. Código EAN: 8428381252764
