# Rociador D22 Tau - De Genebre

- Propiedad del archivo: CONSTRUNARIO
- Formato: FIEBDC-3/2012
- Programa: Construnario Versión 3.51
- Fecha de los precios: 02/05/2022
- Divisa: EUR

**GENR65112 18** u Rociador D22 Tau - De Genebre
Precio: 71.01
Rociador D22 Tau. Código EAN: 8428381253006
