# Conexión flexible trenzada DN13, referencia H1301 05 05 040 de Genebre. H 3/4'' - H 3/4'', 40 cm - De Genebre

- Propiedad del archivo: CONSTRUNARIO
- Formato: FIEBDC-3/2012
- Programa: Construnario Versión 3.51
- Fecha de los precios: 02/05/2022
- Divisa: EUR

**H1301 05 05 040** u Conexión flexible trenzada DN13, referencia H1301 05 05 040 de Genebre. H 3/4'' - H 3/4'', 40 cm - De Genebre
Precio: 8.16
Conexiones flexibles trenzadas DN13 fabricadas según normativa UNE-EN 13618. Calidad alimentaria según NF XP P 41-280. Junta de EPDM incluida. Racores según EN ISO 228-1. Utilizados para suministro de agua potable. Código EAN: 8434055017485
