# Conexión flexible trenzada DN40, referencia H1601 08 08 030 de Genebre. H 1 1/2''- H 1 1/2'', 30 cm - De Genebre

- Propiedad del archivo: CONSTRUNARIO
- Formato: FIEBDC-3/2012
- Programa: Construnario Versión 3.51
- Fecha de los precios: 02/05/2022
- Divisa: EUR

**H1601 08 08 030** u Conexión flexible trenzada DN40, referencia H1601 08 08 030 de Genebre. H 1 1/2''- H 1 1/2'', 30 cm - De Genebre
Precio: 86.78
Conexiones flexibles trenzadas DN40 fabricadas según normativa UNE-EN 13618. Calidad alimentaria según NF XP P 41-280. Junta de EPDM incluida. Racores según EN ISO 228-1. Utilizados para suministro de agua potable. Código EAN: 8434055024810
