# Kit de conexión caldera, referencia K3770 00 de Genebre - De Genebre

- Propiedad del archivo: CONSTRUNARIO
- Formato: FIEBDC-3/2012
- Programa: Construnario Versión 3.51
- Fecha de los precios: 02/05/2022
- Divisa: EUR

**K3770 00** u Kit de conexión caldera, referencia K3770 00 de Genebre - De Genebre
Precio: 76.80
2 unidades GECONNECT DN15 MH ½ para agua + juntas caucho -> para la entrada de agua fría y salida que permite distribuir el agua hacia la ducha y los grifos de la vivienda. (Ref. 3770 04 20) 2 unidades GECONNECT DN20 MH ¾ para agua + juntas caucho -> envío y retorno de agua al circuito de calefacción.(Ref. 3770 05 20) 1 unidad GECONNECT GAS DN12 HH ½ ¾ para gas + juntas NBR -> entrada gas 20, recubierta con funda de PVC de color blanco para gas, en cumplimiento con la norma UNE 60713 (Ref.3654 04 05) Código EAN: 8434055027408
