# M3057 Maneta con florón - De Genebre

- Propiedad del archivo: CONSTRUNARIO
- Formato: FIEBDC-3/2012
- Programa: Construnario Versión 3.51
- Fecha de los precios: 02/05/2022
- Divisa: EUR

**M3057** u M3057 Maneta con florón - De Genebre
Precio: 6.28
Maneta adaptable a todas las medidas de nuestras válvulas 3056, 3083, 3181, 3183 y 3184. Construcción de maneta y florón en zamak, acabado cromado y pulido. Con refuerzo en el aro de sujeción al grafilado del eje. Código EAN: 8428381296300
