# R360 Racor manguera convencional 1"x26.5 - De Genebre

- Propiedad del archivo: CONSTRUNARIO
- Formato: FIEBDC-3/2012
- Programa: Construnario Versión 3.51
- Fecha de los precios: 02/05/2022
- Divisa: EUR

**R360 06** u R360 Racor manguera convencional 1"x26.5 - De Genebre
Precio: 3.87
Racor manguera convencional. Adaptable a todas las series de grifos manguera. Construcción en latón según une-en 12165 acabado cromado pulido. Presencia de difusor plástico para optimizar la homogeneidad de chorro. 1"x26.5. Código EAN: 8428381044956
