# Válvula de alivio de presión, referencia 2258 06 06 11 de Genebre. 1" G x 1" G (0,5-6 BAR) - De Genebre

- Propiedad del archivo: CONSTRUNARIO
- Formato: FIEBDC-3/2012
- Programa: Construnario Versión 3.51
- Fecha de los precios: 28/04/2022
- Divisa: EUR

**GEN2258 06 06 11** u Válvula de alivio de presión, referencia 2258 06 06 11 de Genebre. 1" G x 1" G (0,5-6 BAR) - De Genebre
Precio: 229.43
Conexión rosca gas BSP M-H s/ ISO228/1, disponible con rosca NPT (2258N). Construcción: Acero Inoxidable 1.4408 (CF8M). Cierre PTFE. Tara entre 0,5 barg y 25 barg. Presión máxima de trabajo 25 bar. Temperatura de trabajo -20ºC +200ºC. Código EAN: 8434055038596
