# Depósito para recogida de aguas pluviales tipo FCI de Resmats. Superficie de recogida: de 150-200 m2

- Propiedad del archivo: CONSTRUNARIO
- Formato: FIEBDC-3/2012
- Programa: Construnario Versión 3.51
- Fecha de los precios: 01/12/2022
- Divisa: EUR

**DEPOFCI** u Depósito para recogida de aguas pluviales tipo FCI de Resmats. Superficie de recogida: de 150-200 m2
Depósito de recogida de aguas pluviales con filtro interno tipo FCI y con capacidad de filtración de hasta 0,55mm. Gracias a su filtro interno F.C.I se evita que los residuos sólidos de las aguas pluviales procedentes de la canalización de los tejados y terrazas entren en el depósito de agua pluvial. Las hojas y partículas sólidas capturadas se vierten directamente a la red de saneamiento.
