# Sistema de reutilización de aguas grises de Resmats. 800 l/día

- Propiedad del archivo: CONSTRUNARIO
- Formato: FIEBDC-3/2012
- Programa: Construnario Versión 3.51
- Fecha de los precios: 01/12/2022
- Divisa: EUR

**REUAGUGR** u Sistema de reutilización de aguas grises de Resmats. 800 l/día
Este equipo, surge ante la necesidad de la reutilización de las aguas grises, que son las aguas procedentes de las duchas. Las aguas al ser tratadas, puede ser posible su reaprovechamiento para las cisternas de los inodoros o riego. La innovadora tecnología de membranas de ultrafiltración genera un tratamiento con una altísima seguridad y robustez. Disponemos de 2 sistemas de reutilización de las aguas grises: una versión para enterrar y otra para superficie.
