# Fosa séptica para tratamiento de aguas residuales de Resmats. 10 habitantes. 2.000 l

- Propiedad del archivo: CONSTRUNARIO
- Formato: FIEBDC-3/2012
- Programa: Construnario Versión 3.51
- Fecha de los precios: 01/12/2022
- Divisa: EUR

**FOSASEP10** u Fosa séptica para tratamiento de aguas residuales de Resmats. 10 habitantes. 2.000 l
La fosa séptica tiene como misión solventar la necesidad de tratar las aguas residuales similares a las urbanas, pero que no vayan a un sistema de recogida de aguas urbano. Sus características constructivas de dos compartimentos la hacen ideal como separador de arenas, decantador. La fosa séptica realiza el tratamiento de las aguas de un modo fácil y económico. Se trata de uno de los tratamientos previos más usados en los sistemas descentralizados de depuración.
