# Central analógica de detección de incendios, referencia JBE-P2L1 de Jade Bird

- Propiedad del archivo: CONSTRUNARIO
- Formato: FIEBDC-3/2012
- Programa: Construnario Versión 3.51
- Fecha de los precios: 29/04/2022
- Divisa: EUR

**JBE-P2L1** u Central analógica de detección de incendios, referencia JBE-P2L1 de Jade Bird
La central analógica Draco JBE-P2L1 es el corazón de nuestro sistema de detección contra incendios. Puede controlar hasta dos lazos de dispositivos de campo analógicos con capacidad para hasta 200 elementos en cada lazo. Su interfaz gráfica, guiará al técnico a través de los procesos de instalación y mantenimiento, haciéndolos lo más rápidos y sencillos posible.
