# Pulsador manual analógico, referencia JBE-2100 de Jade Bird. Indicador Led frontal

- Propiedad del archivo: CONSTRUNARIO
- Formato: FIEBDC-3/2012
- Programa: Construnario Versión 3.51
- Fecha de los precios: 29/04/2022
- Divisa: EUR

**JBE-2100** u Pulsador manual analógico, referencia JBE-2100 de Jade Bird. Indicador Led frontal
El pulsador manual Analógico JBE-2100 es un pulsador diseñado para operar en un lazo de dispositivos de detección de incendios con el protocolo de lazo JBE. El pulsador enviará señales de alarma a la central cuando se presione el elemento rearmable según lo definido en la norma europea EN 54-11.
