# Señal de evacuación de emergencia, referencia BY-B2136E de Jade Bird. Para instalar en techos

- Propiedad del archivo: CONSTRUNARIO
- Formato: FIEBDC-3/2012
- Programa: Construnario Versión 3.51
- Fecha de los precios: 29/04/2022
- Divisa: EUR

**BY-B2136E** u Señal de evacuación de emergencia, referencia BY-B2136E de Jade Bird. Para instalar en techos
La señal de salida de emergencia BY-B2136E se puede instalar en techos. Es adecuada para exteriores como oficinas, escuelas, universidades y hospitales. Incorpora un indicador LED verde que muestra el modo de carga de la batería. Seguridad y rendimiento según EN 55015, EN 61347, EN 60598-1, EN 60598-2-22, EN 61000-3-2, EN 61000-3-3. La unidad de batería incorporada garantiza un período de funcionamiento de emergencia superior a 3 horas.
