# Cerradero eléctrico y electrónico, serie 4 de Openers&Closers. Reforzado

- Propiedad del archivo: CONSTRUNARIO
- Formato: FIEBDC-3/2012
- Programa: Construnario Versión 3.51
- Fecha de los precios: 10/11/2022
- Divisa: EUR

**4L4R** u Cerradero eléctrico y electrónico, serie 4 de Openers&Closers. Reforzado
Para puertas más pesadas han creado un cerradero reforzado que incrementa la resistencia de impacto hasta 6.500 N. En situaciones donde es necesaria una mayor protección, los 4 puntos de apoyo del pestillo incrementa su resistencia, y los micro interruptores lo hacen ideal para controles de acceso. El modelo 4F se ha fabricado con una aleación especial que permite aguantar temperaturas de hasta 1.150 ºC durante 60 minutos. Es el modelo ideal para puertas contra incendio.
