# Pintura decorativa efecto arena, Siroco 527 de Revestimientos Osaka

- Propiedad del archivo: CONSTRUNARIO
- Formato: FIEBDC-3/2012
- Programa: Construnario Versión 3.51
- Fecha de los precios: 29/04/2022
- Divisa: EUR

**SIRO527** l Pintura decorativa efecto arena, Siroco 527 de Revestimientos Osaka
Efecto Arena Siroco es una pintura decorativa que permite conseguir un elegante efecto arena evocando sensaciones de arenas del desierto. Su composición es a base de arena de cuarzo, resinas y aditivos especiales, lo que le confiere una alta resistencia a la abrasión y buena lavabilidad tanto en interiores como en exteriores. Se aplica fácilmente con guante de pelo corto, brocha plana o spalter. No aplicar ni conservar por debajo de los 5ºC.
