# Luminaria, referencia KitLED® S Transparente de ATP. Ancho: 198mm. Alto: 95 mm. Largo: 198 mm

- Propiedad del archivo: CONSTRUNARIO
- Formato: FIEBDC-3/2012
- Programa: Construnario Versión 3.51
- Fecha de los precios: 04/11/2022
- Divisa: EUR

**KITLEDTRANS** u Luminaria, referencia KitLED® S Transparente de ATP. Ancho: 198mm. Alto: 95 mm. Largo: 198 mm
Altura máxima recomendada: 8 m Peso: 1,3 Kg Superficie de viento: 305 cm² Clase de aislamiento: Clase II Garantía integral: 10 años Grado de protección IK: IK10 Grado de protección IP: Ip66 Disipador laminar: Sí FHS: 0,63 % Eficacia luminosa: 131 lm/W
