# Luminaria, referencia KitLED® M Transparente. Ancho: 281 mm. Alto: 105 mm. Largo: 281 mm

- Propiedad del archivo: CONSTRUNARIO
- Formato: FIEBDC-3/2012
- Programa: Construnario Versión 3.51
- Fecha de los precios: 04/11/2022
- Divisa: EUR

**KITLEDMTRANS** u Luminaria, referencia KitLED® M Transparente. Ancho: 281 mm. Alto: 105 mm. Largo: 281 mm
Altura máxima recomendada: 8 m Peso: 2,5 Kg Superficie de viento: 620 cm² Clase de aislamiento: Clase II Garantía integral: 10 años Grado de protección IK: IK10 Grado de protección IP: IP66 Disipador laminar: Sí FHS: 1,51 % Eficacia luminosa: 128 lm/W
