# Brazo adosado (1x), referencia 1.05 BS-40 de la serie Clásicos de ATP

- Propiedad del archivo: CONSTRUNARIO
- Formato: FIEBDC-3/2012
- Programa: Construnario Versión 3.51
- Fecha de los precios: 04/11/2022
- Divisa: EUR

**BS40105** u Brazo adosado (1x), referencia 1.05 BS-40 de la serie Clásicos de ATP
Acoplamiento: - Material: S7 Recubrimiento: - Clase de aislamiento: Clase II Clase II opcional: - Garantía integral: 10 años
