# Columna, referencia ARU-035 de la serie Aruca de ATP. 3,5 metros

- Propiedad del archivo: CONSTRUNARIO
- Formato: FIEBDC-3/2012
- Programa: Construnario Versión 3.51
- Fecha de los precios: 04/11/2022
- Divisa: EUR

**AGARU035** u Columna, referencia ARU-035 de la serie Aruca de ATP. 3,5 metros
Acoplamiento: 50/60/75 mm Base opcional: Sí Garantía integral: 10 años Anclaje: Tipo: AG Distancia entre pernos: 150 mm Métrica: M14
