# Radiadores, estándar o a medida, de la gama Zehnder Nova de Zehnder

- Propiedad del archivo: CONSTRUNARIO
- Formato: FIEBDC-3/2012
- Programa: Construnario Versión 3.51
- Fecha de los precios: 11/11/2022
- Divisa: EUR

**ZEHNOVA** u Radiadores, estándar o a medida, de la gama Zehnder Nova de Zehnder
Clásico, contemporáneo o moderno. Zehnder Nova es diversidad de modelos a medida. Gracias a la reducida profundidad y al aspecto moderno, Zehnder Nova puede utilizarse de forma variada. El radiador ofrece siempre la solución correcta y está disponible en numerosos colores y superficies de la carta de colores de Zehnder. Ventajas Uso versátil gracias a la diversidad de conexiones, sujeciones y modelos Un diseño atemporal que marca acentos estéticos El mínimo tiempo de reacción permite un rápido calentamiento de los espacios Posibilidades de uso versátiles gracias a las ejecuciones especiales, por ejemplo, como modelo curvado El modelo adecuado para prácticamente cualquier conexión Integración de válvulas elegante y técnica de conexión oculta bajo demanda Apto para el funcionamiento con bomba de calor o sistema de baja temperatura Datos técnicos Conexión en calefacción central de agua caliente
