# Aparato de ventilación, Zehnder ComfoAir Q350 ST. Volumen de aire de hasta 350 m3/h a 200 Pa

- Propiedad del archivo: CONSTRUNARIO
- Formato: FIEBDC-3/2012
- Programa: Construnario Versión 3.51
- Fecha de los precios: 11/11/2022
- Divisa: EUR

**Q350ST** u Aparato de ventilación, Zehnder ComfoAir Q350 ST. Volumen de aire de hasta 350 m3/h a 200 Pa
Zehnder ComfoAir Q inaugura una nueva generación de aparatos de ventilación más eficientes, más silenciosos y más inteligentes. El diseño más innovador, combinado con tecnología inteligente, convierte a Zehnder ComfoAir Q en el mejor del mercado. Gracias a una amplia variedad de innovaciones, pueden obtenerse los mejores valores acústicos, una mejor recuperación del calor y un consumo de energía especialmente bajo. Zehnder ComfoAir Q ofrece el mayor confort para un ambiente interior óptimo con una elevada eficiencia energética. Ventajas Aparato de ventilación confort con un volumen de aire de hasta 350 m3/h a 200 Pa Montaje flexible gracias a la combinación en una unidad única de modelo a izquierda y derecha Montaje sencillo y rápido Pantalla intuitiva de la unidad y asistente de puesta en marcha y equilibrado para una puesta en marcha sencilla de 3 pasos Nuevo intercambiador de calor en forma de diamante con una mayor superficie para ofrecer una mejor recuperación del calor y una menor resistencia de aire para garantizar un bajo consumo de energía Tecnología de ventiladores más innovadora para proporcionar un funcionamiento energéticamente eficiente y silencioso Equilibrio innovador de los volúmenes de aire para garantizar la máxima recuperación del calor Resistencia de precalentamiento modulante para una climatización inteligente del aire exterior aspirado con el fin de ofrecer una eficiencia energética óptima Manejo sencillo del interruptor a la aplicación y el control remoto La combinación óptima de la unidad de ventilación de confort y de los filtros originales Zehnder (de acuerdo con el estándar de filtro de aire ISO 16890) proporciona un aire interior sin polvo y con una higiene máxima.
