# Unidad individual de ventilación de interiores ComfoAir 70 de Zehnder

- Propiedad del archivo: CONSTRUNARIO
- Formato: FIEBDC-3/2012
- Programa: Construnario Versión 3.51
- Fecha de los precios: 11/11/2022
- Divisa: EUR

**COMFO70** t Unidad individual de ventilación de interiores ComfoAir 70 de Zehnder
Equipo de ventilación descentralizado con intercambiador de calor entalpico construido con membrana de alta tecnologia dPoint, para instalación tipo pared-pared. Volumen de aire desde 15 a 65 m3/h Control táctil “touchscreen“ de serie. Recuperación sensible hasta el 84% Recuperación latente hasta el 79% Dimensiones: 660 x 440 x 145 mm (alto-ancho-prof).
