# Banco de 19 listones de madera de Guinea, referencia C01ALTO de Galvan Sport

- Propiedad del archivo: CONSTRUNARIO
- Formato: FIEBDC-3/2012
- Programa: Construnario Versión 3.51
- Fecha de los precios: 05/05/2022
- Divisa: EUR

**C01ALTO** u Banco de 19 listones de madera de Guinea, referencia C01ALTO de Galvan Sport
Banco plaza real alto de 19 listones de madera de guinea de 2000x40x35 mm. y soportes de fundición acabado con pintura oxirón negro forja. altura asiento de 452 mm.
