# Pilona flexible modelo Barcelona de Galvan Sport. Dos bandas reflectantes

- Propiedad del archivo: CONSTRUNARIO
- Formato: FIEBDC-3/2012
- Programa: Construnario Versión 3.51
- Fecha de los precios: 05/05/2022
- Divisa: EUR

**C430TPUPLUS** u Pilona flexible modelo Barcelona de Galvan Sport. Dos bandas reflectantes
Pilona modelo Barcelona flexible fabricada en poliuretano con dos bandas reflectantes, absorbe los impactos de los vehículos y recupera su posición sin dañarse ni deformarse de ø 100mm
