# Aparcabiciletas, referencia P0610 de Galvan Sport. 6 plazas

- Propiedad del archivo: CONSTRUNARIO
- Formato: FIEBDC-3/2012
- Programa: Construnario Versión 3.51
- Fecha de los precios: 05/05/2022
- Divisa: EUR

**P0610** u Aparcabiciletas, referencia P0610 de Galvan Sport. 6 plazas
Aparca bicicletas para 6 bicicletas. Base fabricada en angular de acero de 50x50x4mm, y boxes de parking en tubo de acero de 20mm reforzados con pletinas de unión.
