# Banco vestuario sencillo fenólico con estructura en acero inoxidable, referencia 32093D de Galvan Sport

- Propiedad del archivo: CONSTRUNARIO
- Formato: FIEBDC-3/2012
- Programa: Construnario Versión 3.51
- Fecha de los precios: 05/05/2022
- Divisa: EUR

**32093D** m Banco vestuario sencillo fenólico con estructura en acero inoxidable, referencia 32093D de Galvan Sport
Metro lineal de banco de vestuario sencillo desmontable, fabricado en tablero fibras fenólicas HPL espesor 13mm. Pata de estructura en acero inoxidable lacada al horno 200ºC RAL 9016 blanco, la pata del banco dispone de contera en polipropileno para evitar daños al pavimento deportivo o del vestuario para evitar contacto directo con superficies húmedas. Parte inferior tres listones fibras fenólicas para el calzado. Uso como bancos de vestuario o de jugadores suplentes.
