# Metro lineal de percha de vestuario en tabla madera de pino tea barnizado con perchas metálicas indeformable galvanizadas de Galvan Sport

- Propiedad del archivo: CONSTRUNARIO
- Formato: FIEBDC-3/2012
- Programa: Construnario Versión 3.51
- Fecha de los precios: 05/05/2022
- Divisa: EUR

**32099GAL** m Metro lineal de percha de vestuario en tabla madera de pino tea barnizado con perchas metálicas indeformable galvanizadas de Galvan Sport
Metro lineal de percha de vestuario en tabla madera de pino tea acabado barnizado, con una mano de barniz tapaporos, lijado de pincha y acabado en dos manos de barniz base agua, el conjunto incorpora perchas metálicas indeformables. (4 perchas por m/l). Fijada a la pared mediante tornillería. Todas las aristas de la tabla se encuentran biseladas. Tornillería encastrada y protegida, sin salientes ni superficies hirientes.
