# Módulo modelo P-3 de taquilla en acabado fenólico 10/4 mm de Galvan Sport

- Propiedad del archivo: CONSTRUNARIO
- Formato: FIEBDC-3/2012
- Programa: Construnario Versión 3.51
- Fecha de los precios: 05/05/2022
- Divisa: EUR

**32325GAL** u Módulo modelo P-3 de taquilla en acabado fenólico 10/4 mm de Galvan Sport
El módulo de la taquilla está constituido por una estructura de cuatro perfiles de aluminio, sobre los cuales se encajan los laterales y la trasera, atornillando sobre estos el techo, la base y los separadores interiores. La puerta con las bisagras solapadas van encajadas dentro de dichos perfiles, formando un sólido conjunto. Puertas en vertical con cantos redondeados, fabricadas en tablero fenólico compacto de 10 mm espesor, color a elegir. Laterales fabricados en tablero fenólico compacto de color Blanco de 4 mm de espesor. Techo, base y separadores interiores, fabricados en tablero fenólico compacto color Blanco de 8 mm de espesor. Trasera fabricadas en tablero fenólico compacto de 3 mm espesor, color blanco, perforada para ventilación. Bisagras de acero inox. 304 (incluida tornillería) con cantos redondeados. Patas de PVC, regulables en altura hasta 15 cm. Etiqueta plástico de color negro con numeración en relieve de color blanco. Cerradura de resbalón con bombillo extraíble, con dos llaves de serreta.
