# Cable de acero de alma textil, 6x7+1 DIN 3055 de Sercables. Ĝ Nominal 2 mm

- Propiedad del archivo: CONSTRUNARIO
- Formato: FIEBDC-3/2012
- Programa: Construnario Versión 3.51
- Fecha de los precios: 05/05/2022
- Divisa: EUR

**DIN3055** m Cable de acero de alma textil, 6x7+1 DIN 3055 de Sercables. Ĝ Nominal 2 mm
Fabricados conforme a la Norma EN 12385-4. Construcciones más habituales disponibles en stock en acabado galvanizado o sin galvanizar (negro): 6x7+1 DIN 3055 6x19+1 DIN 3060 6x37+1 DIN 3066 6x36 W.S. + 1 DIN 3064 Otras composiciones bajo consulta.
