# Cables de acero antigiratorios 19x7+0 DIN 3069 de Sercables. Ĝ Nominal: 4 mm

- Propiedad del archivo: CONSTRUNARIO
- Formato: FIEBDC-3/2012
- Programa: Construnario Versión 3.51
- Fecha de los precios: 05/05/2022
- Divisa: EUR

**DIN3069** m Cables de acero antigiratorios 19x7+0 DIN 3069 de Sercables. Ĝ Nominal: 4 mm
Fabricados de acuerdo a la Norma EN 12385-4. Composiciones más habituales disponibles en stock: 19x7+0 DIN 3069 35x7+0 DIN 3071 Otras composiciones bajo consulta.
