# Poleas diferenciales Jaguar Serie 630 de Sercables

- Propiedad del archivo: CONSTRUNARIO
- Formato: FIEBDC-3/2012
- Programa: Construnario Versión 3.51
- Fecha de los precios: 05/05/2022
- Divisa: EUR

**POLEA630** u Poleas diferenciales Jaguar Serie 630 de Sercables
Poleas diferenciales Jaguar Serie 630 C.M.U. de 0,25 a 20 toneladas. Son ligeras, de dimensiones reducidas, de manejo sencillo y fácil mantenimiento. Opcionalmente se pueden equipar con cadena inoxidable y bolsa recoge cadena.
