# Bomba centrífuga multiturbina sobre bancada, referencia VX5-5 de Bombas Veneto. 1,5 CV

- Propiedad del archivo: CONSTRUNARIO
- Formato: FIEBDC-3/2012
- Programa: Construnario Versión 3.51
- Fecha de los precios: 05/05/2022
- Divisa: EUR

**VX55** u Bomba centrífuga multiturbina sobre bancada, referencia VX5-5 de Bombas Veneto. 1,5 CV
Bombas centrífugas multicelulares verticales, muy silenciosas, adecuadas para grupos de presión, equipos contra incendios, sistemas de riego,... Características constructivas • Camisa bomba, turbinas, difusores y eje en acero inoxidable AISI 304. • Cuerpo aspiración/impulsión, soporte y contrabridas en fundición gris. • Cierre mecánico en cerámica/grafito para bombas hasta 6 etapas, en carburo de silicio/grafito para resto modelos. • Motor cerrado, protección IP-54, ventilación exterior, servicio continuo, aislamiento clase F. • Tensión de alimentación: 1 x 230 v., 3 x 230/400 v. • 2.900 r.p.m. 50 Hz. Campo de trabajo • Aguas o líquidos limpios y no agresivos con los materiales constructivos. • Máxima altura aspiración: 6 mts. • Máxima temperatura del líquido: 110ºC.
