# Bomba centrífuga autoaspirantes de anillo líquido, referencia MD-75-E de Bombas Veneto. CV: 0.75

- Propiedad del archivo: CONSTRUNARIO
- Formato: FIEBDC-3/2012
- Programa: Construnario Versión 3.51
- Fecha de los precios: 05/05/2022
- Divisa: EUR

**MD75E** u Bomba centrífuga autoaspirantes de anillo líquido, referencia MD-75-E de Bombas Veneto. CV: 0.75
Bombas centrífugas autoaspirantes de anillo líquido especialmente adecuadas para trasegar líquidos que desprendan gases, como pueden ser el gasoil, el petróleo,... Características constructivas • Cuerpo y soporte en fundición gris. • Turbina en latón. • Eje en acero inoxidable. • Cierre mecánico en cerámica/grafito/viton. • Motor cerrado, protección IP-44 ó IP-55 (MD-75-E), ventilación exterior, servicio continuo, aislamiento clase F, los monofásicos incorporan condensador y motoprotector amperimétrico. • Tensión de alimentación: 1 x 230 v., 3 x 230/400 v. • 2.900 r.p.m. 50 Hz. Campo de trabajo • Aguas o líquidos limpios y no agresivos con los materiales constructivos. • Máxima altura aspiración: 9 mts. • Máxima altura aspiración con gasoil: 5 mts. • Máxima temperatura del líquido: 50ºC.
