# Equipo contra incendios, referencia GI-CEP-EJ de Bombas Veneto. Según norma CEPREVEN RT2-ABA-96

- Propiedad del archivo: CONSTRUNARIO
- Formato: FIEBDC-3/2012
- Programa: Construnario Versión 3.51
- Fecha de los precios: 05/05/2022
- Divisa: EUR

**GICEPEJ** u Equipo contra incendios, referencia GI-CEP-EJ de Bombas Veneto. Según norma CEPREVEN RT2-ABA-96
El funcionamiento de los equipos es el siguiente: • La bomba Jockey es la encargada de mantener la red presurizada, compensando las posible fugas de la instalación. En el caso de abrirse alguna boca de incendios, la bomba Jockey será la primera en arrancar, si no llega a cubrir el caudal precisado, se pondrá en marcha la bomba principal. Esta, además de cubrir con el punto nominal de trabajo, deberá cumplir con las siguientes especificaciones: 1. A caudal cero, la presión no será superior al 130% de la nominal. 2. A caudal 140% del nominal, la presión no será inferior al 70% de la nominal. 3. El motor debe dimensionarse para cubrir hasta el punto del 140% del caudal nominal. CARACTERÍSTICAS CONSTRUCTIVAS 1 Bomba principal eléctrica sobre bancada. 1 Jockey. 1 Acumulador de membrana de 50 lts. 1 Colector impulsión roscado hasta 3” (medidas superiores bridas DIN) montado completo. 1 Válvula de corte de husillo ascendente y de retención de disco en la bomba principal. 1 Válvula de corte y de retención para la Jockey. 2 Presostatos para la bomba principal, 1 para la Jockey y 1 de seguridad. 1 Válvula de seguridad de escape conducido. 1 Purgador automático en la impulsión de la bomba principal. 1 Manómetro de glicerina. 1 Bancada general incluyendo soporte cuadro eléctrico. 1 Cuadro eléctrico de acuerdo con la Regla Técnica CEPREVEN RT2-ABA previsto para arranque estrella-triángulo. Otras versiones CEPREVEN consultar.
