# Bomba sumergibles, referencia SMP-550-80 de Bombas Veneto. 4,9 kW

- Propiedad del archivo: CONSTRUNARIO
- Formato: FIEBDC-3/2012
- Programa: Construnario Versión 3.51
- Fecha de los precios: 05/05/2022
- Divisa: EUR

**SMP55080** u Bomba sumergibles, referencia SMP-550-80 de Bombas Veneto. 4,9 kW
Bombas sumergibles de gran robustez y fiabilidad, con turbina monocanal cerrada de elevado rendimiento y amplio paso libre, para aguas sucias cargadas con sólidos en suspensión de origen civil, industrial o animal. Deben trabajar totalmente sumergidas en el líquido a bombear. CARACTERÍSTICAS CONSTRUCTIVAS • Cuerpo bomba, carcasa motor y turbina en fundición gris. • Triple cierre mecánico en baño de aceite, uno en carburo de silicio/viton y dos en cerámica/grafito. • Eje en acero inoxidable AISI 420. • Motor en baño de aceite, funcionamiento continuo, aislamiento clase H, protección IP-68, motoprotector, 10 mts. de cable eléctrico H07RN-F. • Tensión de alimentación: 3 x 400 v., 3 x 400/690 v. para los modelos con una potencia superior a 6,1 Kw. • 2.800 r.p.m., 1.400 r.p.m., 1.000 r.p.m. 50 Hz. CAMPO DE TRABAJO • Aguas sucias cargadas no agresivas con los materiales constructivos. • Máximo paso de sólidos: según modelos. • Máximo nivel de sumergencia: 20 mts. • Máxima temperatura del agua: 40ºC. • Máximo número de arrancadas por hora: 20 hasta 4 kw. 15 hasta 7,2 kw. 10 resto potencias.
