# Tejido de 650gr de grosor, brillante lacado a dos caras, Sep Up de Industrial Sedó

- Propiedad del archivo: CONSTRUNARIO
- Formato: FIEBDC-3/2012
- Programa: Construnario Versión 3.51
- Fecha de los precios: 06/05/2022
- Divisa: EUR

**SEPUP** m Tejido de 650gr de grosor, brillante lacado a dos caras, Sep Up de Industrial Sedó
Tejido de 650gr de grosor, brillante lacado a dos caras, de 250 cm de ancho, dispone de las certificaciones de reacción al fuego M2, BS2-d0, B1, M2 y T2. Versátil y con tratamiénto antifúngico, para aumentar la durabilidad y la estética.
