# Tejido ignifugo, impermeable, Gamma-2 de Industrial Sedó. 620 gr/m²

- Propiedad del archivo: CONSTRUNARIO
- Formato: FIEBDC-3/2012
- Programa: Construnario Versión 3.51
- Fecha de los precios: 06/05/2022
- Divisa: EUR

**GAMMA2** u Tejido ignifugo, impermeable, Gamma-2 de Industrial Sedó. 620 gr/m²
Tejido con múltiples posibilidades, ignifugo, impermeable, resistente, con tratamiento antimoho, gran adherencia y con certificado M2. Se presenta en brillante lacado a 2 caras, en 5 colores con un brillo y una intensidad muy alta, lo que proporciona un color que perdura y que se mantiene igual con el paso del tiempo.
