# Tejido de 320gr/m2 de tipo rejilla, referencia Sedocrom 1000 de Industrial Sedó. Disponible en 7 colores diferentes

- Propiedad del archivo: CONSTRUNARIO
- Formato: FIEBDC-3/2012
- Programa: Construnario Versión 3.51
- Fecha de los precios: 06/05/2022
- Divisa: EUR

**SEDOCROM1000** m Tejido de 320gr/m2 de tipo rejilla, referencia Sedocrom 1000 de Industrial Sedó. Disponible en 7 colores diferentes
Tejido de 320gr/m2 de tipo rejilla, disponible en 7 colores diferentes, su gramaje permite la visibilidad entre los lados, y que pase el viento o la brisa en entornos de exterior. Ancho de 300cm. Muy adaptable a diferentes entornos y aplicativos.
