# Manilla escudo en zamak, referencia 8860-E de Accesorios y resortes

- Propiedad del archivo: CONSTRUNARIO
- Formato: FIEBDC-3/2012
- Programa: Construnario Versión 3.51
- Fecha de los precios: 04/11/2022
- Divisa: EUR

**8860-EARES** u Manilla escudo en zamak, referencia 8860-E de Accesorios y resortes
Manilla de línea moderna fabricada en Zamak para puertas interiores, de paso, y entrada de uso residencial o público. Disponible en varios acabados, como el grafito mate y el níquel mate, combinados con insertos en cuero y mármol, y dos configuraciones, roseta y escudo.
