# Pomo para puerta de la serie STEEL, modelo 903 ORTHODOX de Accesorios y resortes

- Propiedad del archivo: CONSTRUNARIO
- Formato: FIEBDC-3/2012
- Programa: Construnario Versión 3.51
- Fecha de los precios: 04/11/2022
- Divisa: EUR

**903ORTHO** u Pomo para puerta de la serie STEEL, modelo 903 ORTHODOX de Accesorios y resortes
Pomo para puerta de la serie STEEL, modelo 903 ORTHODOX, de dimensiones 170 x 170mm, fabricado en acero inoxidable satinado aixi 304, para puertas interiores de paso y entrada de uso residencial o público.
