# Roseta bocallave ACCES 01-BO de Accesorios y Resortes. 52 mm de diámetro

- Propiedad del archivo: CONSTRUNARIO
- Formato: FIEBDC-3/2012
- Programa: Construnario Versión 3.51
- Fecha de los precios: 04/11/2022
- Divisa: EUR

**ACCES01BO** u Roseta bocallave ACCES 01-BO de Accesorios y Resortes. 52 mm de diámetro
Roseta bocallave de línea moderna, fabricada en zamak, de 52 milímetros de diametro, para puertas interiores de paso y entrada de uso residencial o público provistas de cerraduras de bombillo.
